# LOS 1 - Siedlungsbereiche Bad Dürrenberg
Angebotsaufforderung (GAEB 90, DA83)
DV-Nummer: LED-Umrü
Währung: EUR

## LOS 1 - Siedlungsbereiche Bad Dürrenberg
Datum: 26.06.26

*Hinweis*
Die ausgeschriebenen Leistungen umfassen die
vollständige Umrüstung der bestehenden
Straßenbeleuchtungsanlage im ausgeschriebenen Bereich
auf energieeffiziente LED-Technik einschließlich
aller hierfür erforderlichen Nebenleistungen.
Zum Leistungsumfang gehören insbesondere die
Lieferung, Montage und Inbetriebnahme der neuen
LED-Leuchten bzw. LED-Umrüstsätze, der Ausbau und die
fachgerechte Entsorgung bzw. Verwertung der
demontierten Komponenten sowie sämtliche
erforderlichen Anpassungs- und Anschlussarbeiten.

Die Arbeiten sind abschnittsweise auszuführen. Ein
begonnener Straßenzug ist grundsätzlich vollständig
fertigzustellen, einschließlich aller zugehörigen
Montage-, Anschluss-, Prüf- und
Wiederherstellungsarbeiten,
bevor mit den Arbeiten in einem weiteren Straßenzug
begonnen wird.
Abweichungen hiervon sind nur mit vorheriger
schriftlicher Zustimmung des Auftraggebers zulässig.
Ziel
dieser Regelung ist es, die Beeinträchtigungen für
Anlieger und Verkehrsteilnehmer auf das erforderliche
Maß zu beschränken sowie einen geordneten und zügigen
Bauablauf sicherzustellen.
Etwaige Mehrkosten, die sich aus dieser
Bauablaufvorgabe ergeben, sind mit den Einheitspreisen
abgegolten und werden nicht gesondert vergütet.

Sämtliche Arbeiten sind nach den anerkannten Regeln
der Technik sowie unter Beachtung der einschlägigen
Gesetze, Verordnungen, DIN- und EN-Normen, der
VDE-Bestimmungen sowie der Vorgaben des jeweiligen
Netzbetreibers auszuführen.

Der Auftragnehmer hat alle für eine vollständige und
funktionsfähige Anlage erforderlichen Lieferungen und
Leistungen zu erbringen, auch wenn diese nicht
ausdrücklich in den Einzelpositionen des
Leistungsverzeichnisses aufgeführt sind, jedoch zur
ordnungsgemäßen Ausführung der Arbeiten notwendig
werden.

Nach Abschluss der Arbeiten sind die Anlagen zu
prüfen, in Betrieb zu nehmen und die entsprechenden
Prüf-
und Bestandsunterlagen dem Auftraggeber vollständig zu
übergeben.
Die Einweisung des Auftraggebers bzw. des
Betriebspersonals ist Bestandteil der Leistung.

Während der Ausführung der Arbeiten ist die
Verkehrssicherung gemäß den geltenden Vorschriften
sicherzustellen. Einschränkungen des Verkehrs sind auf
das notwendige Maß zu beschränken und mit den
zuständigen Stellen abzustimmen.

Die Kosten für die Baustelleneinrichtung und- räumung,
sämtliche zur Ausführung der Arbeiten erforderlichen
Verkehrsführungsmaßnahmen einschließlich Absperrungen,
halbseitiger Sperrungen, Wanderbaustellen,
Sicherungsmaßnahmen sowie die Einrichtung und
Unterhaltung  der Verkehrssicherung sind mit den
Einheitspreisen abgegolten und werden nicht gesondert
vergütet.

Ebenso sind die Kosten für das Einholen, Vorhalten und
Umsetzen aller erforderlichen verkehrsrechtlichen
Anordnungen, Genehmigungen und Abstimmungen mit den
zuständigen Behörden in die Einheitspreise
einzukalkulieren.
Alle hieraus entstehenden Kosten, Nebenleistungen und
Aufwendungen sind in die angebotenen
Einheitspreise einzurechnen, auch wenn sie in den
Einzelpositionen des Leistungsverzeichnisses nicht
gesondert aufgeführt sind.

Die Angaben zu den vorhandenen Mastzopfdurchmessern
dienen lediglich der Orientierung. Der
Auftragnehmer hat die örtlichen Gegebenheiten
eigenverantwortlich zu prüfen. Die Lieferung und
Montage
aller zur Anpassung an die vorhandenen Mastzöpfe
erforderlichen Befestigungs- und Adapterelemente ist
Bestandteil der Einheitspreise und wird nicht
gesondert vergütet.

zurückzubauende Leuchtenköpfe:

Bunsenstraße, Emil-Fischer-Straße, Wilmstraße,
Ostwaldstraße, Gaußstraße, Pfeifberg, Windmühlenstraße,
Liebigstraße, Wöhlerstraße,

Rüsterweg,Kastanienweg, Lindenweg

Straße der OdF

### Titel 01 Standort Bunsenstraße

**01.1 Demontage und Entsorgung Bestandsleuchte**
Demontage der bestehenden Leuchten inkl. aller
notwendigen
Kabelarbeiten.
Die demontierte Leuchte inkl. Leuchtmittel und anderen
Bestandteilen wird Eigentum des AN und ist fachgerecht
zu
entsorgen.
Lichtpunkthöhe bis 5m
Menge: 18,000 St

**01.2 Lieferung und Montage Leuchtenkopf Alfons Mini DA LED**
Lieferung und Montage Leuchtenkopf Alfons Mini DA LED
Leuchtenkopf Alfons Mini DA LED, Leipziger Leuchten
mit LED DA+ 2x4 / 6W (8W)/1.100lm
(922lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 18,000 St

### Titel 02 Standort Emil-Fischer-Straße

**02.1 Demontage und Entsorgung Bestandsleuchte**
Demontage der bestehenden Leuchten inkl. aller
notwendigen Kabelarbeiten.
Die demontierte Leuchte inkl. Leuchtmittel und anderen
Bestandteilen wird Eigentum des AN und ist fachgerecht
zu
entsorgen.
Lichtpunkthöhe bis 5m
Menge: 8,000 St

**02.2 Lieferung und Montage Leuchtenkopf Alfons Mini DA LED**
Lieferung und Montage Leuchtenkopf Alfons Mini DA LED
Leuchtenkopf Alfons Mini DA LED, Leipziger Leuchten
mit LED DA+ 2x4 / 6W (8W)/1.100lm
(922lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 8,000 St

### Titel 03 Standort Wilmstraße

**03.1 Demontage und Entsorgung Bestandsleuchte**
Demontage der bestehenden Leuchten inkl. aller
notwendigen
Kabelarbeiten.
Die demontierte Leuchte inkl. Leuchtmittel und anderen
Bestandteilen wird Eigentum des AN und ist fachgerecht
zu
entsorgen.
Lichtpunkthöhe bis 5m
Menge: 9,000 St

**03.2 Lieferung und Montage Leuchtenkopf Alfons Mini DA LED**
Lieferung und Montage Leuchtenkopf Alfons Mini DA LED
Leuchtenkopf Alfons Mini DA LED, Leipziger Leuchten
mit LED DA+ 2x4 / 6W (8W)/1.100lm
(922lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 9,000 St

### Titel 04 Ostwaldstraße

**04.1 Demontage und Entsorgung Bestandsleuchte**
Demontage der bestehenden Leuchten inkl. aller
notwendigen
Kabelarbeiten.
Die demontierte Leuchte inkl. Leuchtmittel und anderen
Bestandteilen wird Eigentum des AN und ist fachgerecht
zu
entsorgen.
Lichtpunkthöhe bis 5m
Menge: 6,000 St

**04.2 Lieferung und Montage Leuchtenkopf Alfons Mini DA LED**
Lieferung und Montage Leuchtenkopf Alfons Mini DA LED
Leuchtenkopf Alfons Mini DA LED, Leipziger Leuchten
mit LED DA+ 2x4 / 6W (8W)/1.100lm
(922lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 6,000 St

### Titel 05 Standort Gaußstraße

**05.1 Demontage und Entsorgung Bestandsleuchte**
Demontage der bestehenden Leuchten inkl. aller
notwendigen
Kabelarbeiten.
Die demontierte Leuchte inkl. Leuchtmittel und anderen
Bestandteilen wird Eigentum des AN und ist fachgerecht
zu
entsorgen.
Lichtpunkthöhe bis 5m
Menge: 11,000 St

**05.2 Lieferung und Montage Leuchtenkopf Alfons Mini DA LED**
Lieferung und Montage Leuchtenkopf Alfons Mini DA LED
Leuchtenkopf Alfons Mini DA LED, Leipziger Leuchten
mit LED DA+ 2x4 / 6W (8W)/1.100lm
(922lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 11,000 St

### Titel 06 Standort Pfeifberg

**06.1 Demontage und Entsorgung Bestandsleuchte**
Demontage der bestehenden Leuchten inkl. aller
notwendigen
Kabelarbeiten.
Die demontierte Leuchte inkl. Leuchtmittel und anderen
Bestandteilen wird Eigentum des AN und ist fachgerecht
zu
entsorgen.
Lichtpunkthöhe bis 5m
Menge: 4,000 St

**06.2 Lieferung und Montage Leuchtenkopf Alfons Mini DA LED**
Lieferung und Montage Leuchtenkopf Alfons Mini DA LED
Leuchtenkopf Alfons Mini DA LED, Leipziger Leuchten
mit LED DA+ 2x4 / 6W (8W)/1.100lm
(922lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 4,000 St

### Titel 07 Standort Windmühlenstraße

**07.1 Demontage und Entsorgung Bestandsleuchte**
Demontage der bestehenden Leuchten inkl. aller
notwendigen
Kabelarbeiten.
Die demontierte Leuchte inkl. Leuchtmittel und anderen
Bestandteilen wird Eigentum des AN und ist fachgerecht
zu
entsorgen.
Lichtpunkthöhe bis 5m
Menge: 18,000 St

**07.2 Lieferung und Montage Leuchtenkopf Alfons Mini DA LED**
Lieferung und Montage Leuchtenkopf Alfons Mini DA LED
Leuchtenkopf Alfons Mini DA LED, Leipziger Leuchten
mit LED DA+ 2x4 / 6W (8W)/1.100lm
(922lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 16,000 St

**07.3 Lieferung und Montage Leuchtenkopf Alfons Mini DA LED**
Leuchtenkopf Alfons Mini DA LED, Leipziger Leuchten
mit LED DA+ 2x4 / 15W (18W)/2.500lm
(2.069lm)/3.000K warmweiß (2 Module,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 2,000 St

### Titel 08 Standort Liebigstraße

**08.1 Demontage und Entsorgung Bestandsleuchte**
Demontage der bestehenden Leuchten inkl. aller
notwendigen
Kabelarbeiten.
Die demontierte Leuchte inkl. Leuchtmittel und anderen
Bestandteilen wird Eigentum des AN und ist fachgerecht
zu
entsorgen.
Lichtpunkthöhe bis 5m
Menge: 11,000 St

**08.2 Lieferung und Montage Leuchtenkopf Alfons Mini DA LED**
Leuchtenkopf Alfons Mini DA LED, Leipziger Leuchten
mit LED DA+ 2x4 / 6W (8W)/1.100lm
(922lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 11,000 St

### Titel 09 Wöhlerstraße

**09.1 Demontage und Entsorgung Bestandsleuchte**
Demontage der bestehenden Leuchten inkl. aller
notwendigen
Kabelarbeiten.
Die demontierte Leuchte inkl. Leuchtmittel und anderen
Bestandteilen wird Eigentum des AN und ist fachgerecht
zu
entsorgen.
Lichtpunkthöhe bis 5m
Menge: 4,000 St

**09.2 Lieferung und Montage Leuchtenkopf Alfons Mini DA LED**
Lieferung und Montage Leuchtenkopf Alfons Mini DA LED
Leuchtenkopf Alfons Mini DA LED, Leipziger Leuchten
mit LED DA+ 2x4 / 6W (8W)/1.100lm
(922lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 4,000 St

### Titel 10 Standort Rüsterweg / Kastanienweg/ Linde

**10.1 Demontage und Entsorgung Bestandsleuchte**
Demontage der bestehenden Leuchten inkl. aller
notwendigen
Kabelarbeiten.
Die demontierte Leuchte inkl. Leuchtmittel und anderen
Bestandteilen wird Eigentum des AN und ist fachgerecht
zu
entsorgen.
Lichtpunkthöhe bis 5m
Menge: 37,000 St

**10.2 Lieferung und Montage Leuchtenkopf Alfons Mini DA LED**
Leuchtenkopf Alfons Mini DA LED, Leipziger Leuchten
mit LED DA+ 2x4 / 6W (8W)/1.100lm
(922lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 29,000 St

**10.3 Lieferung und Montage Leuchtenkopf Alfons Mini DA LED**
Kastanienweg - Parkplätze

Leuchtenkopf Alfons Mini DA LED, Leipziger Leuchten
mit LED DA+ 2x4 / 15W (18W)/2.500lm
(2.282lm)/3.000K warmweiß (2 Module,
Optik 138 asymetrisch tiefstrahlend), mit
programmierbarem
D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Dimmung: 00:00Uhr - 05:00 Uhr auf 50 %
Menge: 4,000 St

**10.4 Lieferung und Montage Leuchtenkopf Alfons Mini DA LED**
Kastanienweg - Kreisverkehr -

Leuchtenkopf Alfons Mini DA LED, Leipziger Leuchten
mit LED DA+ 2x4 / 7W (9W)/1.250lm
(1.069lm)/3.000K warmweiß
(Optik 088 breitstrahlend), mit programmierbarem
D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet DB 703
inklusive aller notwendigen Aufsatzstücke und
Gewindestifte
Menge: 4,000 St

### Titel 11 Standort Straße der OdF

**11.1 Demontage und Entsorgung Bestandsleuchte**
Demontage der bestehenden Leuchten inkl. aller
notwendigen
Kabelarbeiten.
Die demontierte Leuchte inkl. Leuchtmittel und anderen
Bestandteilen wird Eigentum des AN und ist fachgerecht
zu
entsorgen.
Lichtpunkthöhe bis 5m
Menge: 14,000 St

**11.2 Lieferung und Montage Leuchtenkopf Alfons Mini DA LED**
Lieferung und Montage Leuchtenkopf Alfons Mini DA LED
Leuchtenkopf Alfons Mini DA LED, Leipziger Leuchten
mit LED DA+ 2x4/268 7W (9W)/1.250lm
(1.048lm)/3.000K warmweiß (1 Modul,
Radwegoptik 268), mit programmierbarem D4i-Treiber
(mit CR-/DALI-/NFC-Schnittstelle), mit
werksseitig nach Kundenvorgabe vorprogrammierter
Dimmung ohne zus. Steuerleitung oder über
DALI-Schnittstelle, integrierte "Constant Light
Output" (CLO) Funktion zur Konstanthaltung des
Lichtstroms der LEDs über die gesamte
Nutzlebensdauer, Überspannungsschutz bis 10 kV,
Schutzklasse I, Schutzart IP 66, flache
Abdeckung aus klarem Einscheibensicherheitsglas,
Gehäuse aus Aluminiumdruckguss mit einem
standardisierten Zhaga-Sockel auf der
Gehäuseunterseite, pulverbeschichtet RAL 6005
inklusive aller notwendigen Aufsatzstücke und
Gewindestifte
Dimmung: 00:00Uhr - 05:00 Uhr auf 50 %

Beachtung RAL-Farbe!
Menge: 14,000 St

### Titel 12 Standort Klapprothstraße

**12.1 Umbau der vorhandenen LUCAS Leuchte**
LED-Umrüstsatz für Lucas, Leipziger Leuchten
Schutzklasse I, bestehend aus:
  LED DA+ 2x8/028 27W (31W)/4.600lm /730/3.000K
warmweiß (2 Module, asymmetrisch breitstrahlend)
  inkl. programmierbarem Treiber auf Platte
aufgeschraubt, mit integrierter "Constant Light
Output" (CLO) Funktion zur Konstanthaltung des
Lichtstroms der LEDs über die gesamte
Nutzlebensdauer, mit werksseitig nach
Kundenvorgabe vorprogrammierter Dimmung ohne
zus. Steuerleitung oder über DALI-Schnittstelle,
AC/DC-fähig (im Notbetrieb wird die
Beleuchtungsanlage im DC-Betrieb weiter
aufrechterhalten, Notlichtlevel im Bedarfsfall
bitte bei Bestellung angeben; Umschaltrelais,
Adressbaustein etc. sind nicht im Lieferumfang
enthalten und nicht in der Leuchte integriert),
integrierter Überspannungsschutz bis 10 kV
  Montageplatte, Verbundklemme,
Dimmung im Zeitraum 00:00 Uhr - 05:00 Uhr auf 50 % der
Nennleistung
Lichtpunkthöhe bis 6m

ausgebaute und nicht mehr verwendete Teile gehen in
Eigentum des AN über
inklusive aller notwendigen Aufsatzstücke und
Gewindestifte
Menge: 1,000 St

USt %: 19,00
